# OGS Erweiterung Mataréstr.
Angebotsaufforderung (GAEB DA 2000 1.2, DA83)
Projekt: 26028
Währung: EUR
Auftraggeber: Gebäudemanagement der Stadt Aachen, E26/41, Lagerhausstraße 20, 52058 Aachen, D, Ansprechpartner Granata, Telefon 0241-432-26413, E-Mail gilda.granata@mail.aachen.de
Erstellt mit: GAEB Toolbox V3.2 G90 R20170508, iTWO_64 V8.0.616, 08.05.2026

## Zusätzlicher Text
LEISTUNGSVERZEICHNIS
  (Ausschreibungsunterlagen)

Gewerk/Leistung  :Starkstromanlagen

Bauvorhaben  : Zählerhauptverteilung und Erneuerung
  Bestandshauptverteilung
  GS Mataréstraße
  52078 Aachen

Auftraggeber  : Stadt Aachen
  Lagerhausstraße 20
  52064 Aachen

Fachingenieur  : T+N Ingenieure
  Robert-Koch-Str. 7-13
  52152 Simmerath
  Tel.02473/87960
  Fax.02473/87866

## Zusätzlicher Text
I N H A L T S V E R Z E I C H N I S

1.  DECKBLATT

  INHALTSVERZEICHNIS

2.0  ALLGEMEINE BAU-/ PROJEKTBESCHREIBUNG (entfällt)

2.1  ZUSÄTZLICHE VERTRAGSBEDINGUNGEN (ALLGEMEIN)

3.  ZUSÄTZLICHE TECHNISCHE VERTRAGSBEDINGUNGEN (ZTV)

4.  ANLAGENBESCHREIBUNG ELEKTRO

5.  LEISTUNGSBESCHREIBUNG

## Zusätzlicher Text
2.0  Allgemeine BAU-/ PROJEKTBESCHREIBUNG

(entfällt)

## Zusätzlicher Text
2.1  ZUSÄTZLICHE VERTRAGSBEDINGUNGEN (ALLGEMEIN)

Es gelten grundsätzlich die beigefügten Zusätzlichen Vertragsbedingungen
der Stadt Aachen (VOB/B).

Allgemeine Vorgaben
Der Bauvertrag als Langzeitvertrag bedarf einer Kooperation beider Vertragspartner. Dazu gehören insbesondere die Mitwirkungs- und Informationspflichten.
Der Auftraggeber hat das Ziel, dass der Auftragnehmer seine Arbeiten gemäß Bauzeitenplan und ohne Unterbrechung durchführen kann. Der Auftragnehmer hat jedoch keinen Anspruch darauf, dass die Montage ohne Unterbrechungen durchgeführt werden kann. Unterbrechungen im Bauablauf berechtigen nicht zu
Nachforderungen des Auftragnehmers.
Abweichungen im Bauablaufplan werden dem AN rechtzeitig mitgeteilt. Die Arbeiten sind so auszuführen, dass im Zuge der Gesamtarbeiten ein zügiges Arbeiten ermöglicht wird. Der gesamte Bau- und Montageablauf muss in enger Koordination mit der Bauleitung des Auftraggebers und den übrigen am Bau Beteiligten erfolgen.
Der Auftragnehmer hat einen deutschsprachigen, verantwortlichen Fachbauleiter zu benennen, der als Ansprechpartner für den täglichen Baustellenbetrieb zur Verfügung steht. Darüber hinaus muss mindestens einer der ausführenden Handwerker über ausreichende Deutschkenntnisse verfügen, um im täglichen
Bauablauf gewerke-spezifisch und übergreifend mit der Bauleitung sowie Fachbauleitern und ausführenden Handwerkern anderer Gewerke kommunizieren zu können.
Vorgaben zum Schutz der Umgebung
Auf die benachbarten Wohn- und Geschäftshäuser ist Rücksicht zu nehmen. Erforderliche Sicherungsmaßnahmen sind auf Kosten des Auftragnehmers/-in zu treffen. Es darf zu keinerlei Beschädigung der umgebenden Bebauung und Infrastruktur kommen. Lärmintensive Abbruch, Stemm- und Bohrarbeiten sowie Fahrzeugverkehr von und zur Baustelle sind nur werktags im Rahmen der gesetzlich
geregelten Zeiten gestattet.
Alle erforderlichen Sicherungsmaßnahmen zum Schutz von Passanten, Gebäuden und Anlagen sind so zu treffen, dass es zu keinerlei Schäden kommt. Staubentwicklung ist während der gesamten Baumaßname zu vermeiden oder auf ein Minimum zu reduzieren.
Die an das Gebäude grenzenden Flächen der Grundstücksgrenzmauern/-zäune sind vor Verschmutzung und Beschädigung zu schützen. Bäume, Sträucher und Vegetationsflächen in und nahe der Baustelleneinrichtungsfläche sind angemessen zu schützen.
Sicherheit / Gesundheitsschutz
Der Auftragnehmer/-in verpflichtet sich, die jeweils gültigen Vorschriften der Arbeitsstättenverordnung und alle Unfallverhütungsvorschriften der Bau-Berufsgenossenschaft (BG) einzuhalten, sowie Schutz- und Sicherungsmaßnahmen laufend zu kontrollieren.
Entsprechend der Verordnung über Sicherheits- und Gesundheitsschutz auf Baustellen (Baustellenverordnung BaustellV) hat der Bauherr für diese Baumaßnahme einen Sicherheits- und Gesundheitsschutzkoordinator (SiGe-Ko) beauftragt. Der AN hat alle zur Sicherung der Baustelle nach den
gesetzlichen Unfallverhütungsvorschriften erforderlichen Maßnahmen unter eigener Verantwortung auszufüllen oder zu veranlassen.
Sauberkeit, Schutt- und Abfallbeseitigung, Lärm und Umweltschutz
Die Lagerung von Schutt und Abfällen auf der Baustelle ist zu vermeiden. Der Auftraggeber ist berechtigt, eine Abfallbeseitigung auf Kosten des Auftragnehmers durch Dritte durchführen zu lassen, sofern der
Auftragnehmer seinen Verpflichtungen nach einer schriftlichen Aufforderung durch die Bauleitung oder den Auftraggeber nicht innerhalb der gesetzten Frist und Nachfrist nachkommt.
Bei der Entsorgung sind die einschlägigen Gesetze und Vorschriften, insbesondere auch die satzungsrechtlichen Vorgaben, zu beachten.
Zum Schutz gegen Verschmutzung oder Beschädigung eigener und fremder Bauteile sowie zur Vermeidung der Gefährdung von Personen sind vom Auftragnehmer der Verkehrssitte entsprechende und zumutbare Vorkehrungen zu treffen (Abdeckungen, Hinweisschilder, Absperrungen u.dgl.).

VOC-Messungen
Nach Abschluss von Neubaumaßnahmen und aller Baumaßnahmen, bei denen die Oberflächen der Innenräume überarbeitet wurden, werden Raumluftmessungen durchgeführt. Diese Messungen haben in einem betriebsfertigen Zustand der Räumlichkeiten (ohne Möblierung) zu erfolgen.
Die VOC haben einen entscheidenden Einfluss auf die Luftqualität 3 vor allem in Innenräumen. Dieser Umstand ist bei allen Ausschreibungen zu berücksichtigen, es sind schadstoffarme Produkte zu verbauen.
Jegliche durch den Bauprozess eingebrachten flüchtigen Stoffe und Gase sind im Idealfall >raus zu lüften<.
Um dies gewährleisten zu können, ist es anzustreben das erstellte Objekt mind. 2 Monate ohne Nutzer zu betreiben.
Die VOC-Messungen werden durch den Schadstoffbeauftragten der Stadt Aachen begleitet. Es obliegt seinem Verantwortungsbereich das Gebäude zur Nutzung freizugeben.

## Zusätzlicher Text
3.1  ZUSÄTZLICHE TECHNISCHE VERTRAGSBEDINGUNGEN (ZTV)

3.1.1  Abkürzungen
  -----------
  AG  Auftraggeber

  AN  Auftragnehmer

  AU  Ausschreibungsunterlagen

  BÜ  Bauüberwachung/Objektüberwachung

  EP  Einheitspreis

  LL  Lieferungen und Leistungen

  WBU  Wartungs- und Bestandsunterlagen

3.1.2  Geltungsbereich
  ---------------
  Die ZTV sind Vertragsbedingungen und gelten für sämtliche LL
  des AN, die Gegenstand der AU und seines Auftrages sind.
  Spezielle Bedingungen gelten grundsätzlich vorrangig vor allgemeinen Bedingungen.

3.1.3  Eintragungen in AU durch AN
  ---------------------------
  Bei einigen Positionen in den AU werden vom Bieter Eintragungen
  hinsichtlich Fabrikat, Typ, Abmessungen, technische Daten und/
  oder sonstiger Angaben verlangt.
  Erreichen die Eintragungen des AN nicht die betreffenden Vorgaben
  des AG im Hinblick auf Abmessungen, Leistung, Qualität und Wirtschaftlichkeit etc., behalten die Vorgaben des AG Vorrang vor den
  Eintragungen des AN, ohne daß der AN dafür eine zusätzliche Vergütung fordern kann; der AN kann sich insofern nicht auf seine
  Eintragungen berufen.
  Fehlende und den Vorgaben der AU nicht entsprechende Eintragungen
  berechtigen zum Ausschluß des Angebotes.

3.1.4  Verwendung von Dübeln
  ---------------------
  Befestigungen am Baukörper (einschl. Bohren) sind Sache des AN.
  Für Dübelbefestigungen sind grundsätzlich Metalldübel mit
  bauaufsichtlicher Zulassung einzusetzen.

3.1.5  Wanddurchführungen
  ------------------
  Bei der Durchdringung von Kabel, Leitungen, Kanälen und Rohren
  durch Wände ohne brandschutztechnischen Anforderungen, sind
  die offenen Restquerschnitte der Durchführungen schalldämmend
  und rauchdicht zuverschließen.

3.1.6  Brennbare Materialien
  ---------------------
  Unabhängig von der generellen Verpflichtung des AN, Verunreinigungen aus dem Bereich seiner LL zu entfernen, obliegt ihm in
  jedem Fall die besondere Verpflichtung -unabhängig von der allgemeinen Baureinigung- brennbare Verpackungsmaterialien
  unverzüglich selbst aus dem Gebäude zu entfernen.

3.1.7  Wartungs- und Bestandsunterlagen (WUB)
  --------------------------------------

  Der Auftragnehmer hat die vollständigen WUB über seine
  gesamten Leistungsumfang zu erstellen und vor der Abnahme
  dem AG in 3-facher Ausfertigung, in Ordnern DIN A4
  (Zeichnungen 1-fach, farbig geplottet), zu liefern.
  Alle Bestand- und Revisionspläne sind auf CAD zu erstellen
  und zusätzlich im DXF- Format auf Datenträger zu übergeben.

  Sämtliche WBU sind so zu erstellen und zu kennzeichnen, daß
  sie die betreffende Anlage bzw. das betreffende Anlagenteil
  unverwechselbar und umfassend bezeichnen und darstellen.

3.1.8  Werkstatt- und Montagezeichnungen
  ---------------------------------
  Der AN hat nach Auftragserteilung die übergebenen Ausführungsunterlagen vollverantwortlich zu prüfen und hat folgende
  Zeichnungen ohne besondere Vergütung zu erstellen:
  Werkstatt- und Montagezeichnungen als Fortsetzung und Ergänzung
  der Ausführungszeichnungen. Diese Zeichnungen sind so zu
  erstellen, daß alle Werkstatt- und Montagearbeiten durchgeführt
  werden können.
  Sie sind vor Beginn der Arbeiten der Fachbauleitung zur
  Freigabe einzureichen.

  Die Prüfung durch den AG entbindet den AN nicht von seiner
  Verantwortung für die Richtigkeit der Unterlagen.

  Die alleinige Haftung für einwandfreie Ausführung und Funktion
  der Anlage liegt beim AN.

3.1.9  Kalkulationshinweis
  -------------------
  Die Einheitspreise sind Festpreise bis zur Abnahme.
  In die Einheitspreise sind alle Nebenkosten für Auslösung,
  Fahrgelder sowie die Kosten für Transport, Fracht, Verpackung,
  Versicherung und das Gestellen von Arbeitsgerät einzukalkulieren.
  Überstunden, Sonntags- und Nachtarbeiten, sofern sie der AN zur
  Termineinhaltung zu vertreten hat, berechtigen nicht zu
  Nachforderungen.

## Zusätzlicher Text
4.  ANLAGENBESCHREIBUNG ELEKTRO

Planungsgrundlagen

Die Planung und Ausführung der Starkstrom-, Fernmelde- und Informationstechnischen Anlagen liegen nachfolgend aufgeführten Normen, Richtlinien, Vorschriften und Empfehlungen zugrunde:

-Allgemein anerkannten Regeln der Technik und Normen
-International Electrotechnical Commission (IEC)
-Europäische Norm (EN)
-DIN- Vorschriften
-VDE- Vorschriften
-ELT- Bau- Verordnung
-LAR Leitungsanlagenrichtlinie
-Arbeitsstätten- Richtlinien ASR A3.4, A3.4/7
-Verordnung über Allgemeine Bedingungen für den Netzanschluss
-und dessen Nutzung für die Elektrizitätsversorgung
-Technischen Anschlussbedingungen (TAB) sowie ggf. darüber
 hinaus-gehende Vorschriften des zuständigen Verteilungsnetzbetreibers (VNB)

Projektbeschreibung

Auf der Schule soll künftig eine Photovoltaikanlage mit einer Gesamtleistung von 150kWp realisiert werden.
Um den neuen Leistungsbedarf zu decken wurde bereits ein neuer Hausanschluss seitens der Regionetz für das Schulgebäude realisiert.

Zur Abdeckung des erhöhten Leistungsbedarfs wurde durch den zuständigen Netzbetreiber Regionetz bereits ein neuer Hausanschluss für das Schulgebäude hergestellt.

Die Maßnahme umfasst:

-die Errichtung einer neuen Zählerhauptverteilung (ZHV)
-die Erneuerung der bestehenden Hauptverteilung

Zählerhauptverteilung

Die neue Zählerhauptverteilung wird im Kellergeschoss 01.-01.022 des Schulgebäudes realisiert.

In dieser ist folgendes Enthalten:
-VNB Wandler und Zähleranlagen gemäß Abstimmung zuständigen VNB
-Verbrauchsmessungen über MBUS-Zähler
-Energiemanagement und Regelungsmanagement gemäß TAB des zuständigen VNB

Folgende Abgänge sind zu realisieren:
-Hauptverteilung Bestand (ca.55kW)
-Hauptverteilung Erweiterungsbau (ca. 119kW)
-Unterverteilung Hausmeister
-Energiesammler Erweiterungsbau PV (ca. 39kW)
-Energiesammler Bestand PV (ca. 65kW)
-Energiesammler Turnhalle PV (ca. 57kW)
-Reserve

Erneuerung Bestandshauptverteilung
Die bestehende Hauptverteilung der Schule befindet sich im Kellergeschoss des Schulgebäudes 01.01.005. Diese muss komplett zurückgebaut werden.
An der gleichen Stelle wird die neue Hauptverteilung realisiert.

Die Erneuerung der Bestandshauptverteilung muss zwingend in den Schulferien realisiert werden.

## Zusätzlicher Text
5.  LEISTUNGSBESCHREIBUNG

## 1 Zähleranlage - Erneuerung Bestandshauptverteilung
Datum: 08.05.2026

### LOS 01 ELEKTROINSTALLATIONSANLAGEN

#### Bereich 01.01 EINRICHTEN DER BAUSTELLE

##### Abschnitt 01.01.01 EINRICHTEN, VORHALTEN, RÄUMEN

**01.01.01.0010 Einrichten**
Einrichten der Baustelle
für sämtliche in der Leistungsbeschreibung
aufgeführten Leistungen.
Einzukalkulieren ist das Verladen, Anfahren, Abladen und Aufstellen aller notwendigen Einrichtungen, Vorrichtungen, Geräte und Maschinen, der Anschluß und die Einrichtung der erforderlichen Energieversorgung.
Menge: 1,000 psch

**01.01.01.0020 Vorhalten**
Vorhalten der Baustelleneinrichtung
für sämtliche in der Leistungsbeschreibung
aufgeführten Leistungen über die gesamte Bauzeit.
Menge: 1,000 psch

**01.01.01.0030 Räumen**
Räumen der Baustelle
für sämtliche in der Leistungsbeschreibung
aufgeführten Leistungen.
Zur Räumung gehört auch die Beseitigung von jeglichem Abfall, Verpackungsmaterial und Bauschutt sowie die Wiederherstellung aller für die Einrichtungen benötigten Flächen in den ursprünglichen Zustand.
Menge: 1,000 psch

#### Bereich 01.02 STARKSTROMANLAGEN

##### Abschnitt 01.02.01 VERLEGESYSTEME

*Hinweis: Vorbedingungen*
Vorbedingungen
==============

Dieser Abschnitt umfaßt die Herstellung,
Lieferung und Montage aller Kabeltragsysteme.

Zubehör, Klein- und Befestigungsteile sowie
Verbindungslaschen und Schrauben sind in die
Einheitspreise mit einzurechnen.

An allen endenden Konstruktionsteilen sind gelbe Kunststoff-Schutzkappen anzubringen.

Als Befestigungsmaterial sind nur baubaufsichtlich zugelassene  Befestigungssysteme zugelassen.

Die geforderten Belastungen sind nachzuweisen.

**01.02.01.0010 Kabelrinne 400/60 mm**
Kabelrinnen

Selbsttragend durch profilierte Abkantung,
mit Speziallochung, zur beliebigen
Kabeldurchführung, einschl. allen  Ver-bindungslaschen, Verschraubungen und einem Trennsteg auf Auslegern befestigen. Lieferung und betriebsfertige Montage.

Nennbreite  : 400 mm
Kantenhöhe  : 60 mm
Menge: 20,000 m

**01.02.01.0020 Bogen 90° 300/60 mm**
Bogen 90°

für Kabelrinne 300/60mm
Lieferung und betriebsfertige Montage.
Menge: 2,000 Stck

**01.02.01.0030 T-Stück 300/60 mm**
T-Stück

für Kabelrinne 300/60mm
Lieferung und betriebsfertige Montage.
Menge: 1,000 Stck

**01.02.01.0040 Trennsteg zusätzlich**
Trennsteg zusätzlich

Aus abgekantetem L-Profil auf Kabelrinne bzw.
Kabelpritschen alle 30 cm anschrauben.
Lieferung und betriebsfertige Montage.

Für Rinnenhöhe  : 60 mm
Menge: 5,000 m

**01.02.01.0050 Ausleger 400 mm**
Wand- und Stielausleger

mit angeschweißter Kopfplatte,zur
stufenlosen Befestigung an I-Profil,
inkl. Spannklauen für Befestigung an Stahlträger oder inkl. Befestigungsanker
an Wänden.
Auch geeignet für Kabeltragsysteme mit
Funktionserhalt.
Lieferung und betriebsfertige Montage.
für Rinnenbreite  : 400 mm
Menge: 15,000 Stck

**01.02.01.0060 Stiele und Ständer bis 400 mm**
Stiele und Ständer

Aus I-Profil vollwandig, als Wand-,
Mittel- oder Hängestiel, mit Kopfplatte,
zur Aufnahme von Auslegern.
Profile sind auf das tatsächlich
erforderliche Längenmaß einzukürzen.
Lieferung und betriebsfertige Montage.

Länge bis  : bis 400 mm
Menge: 10,000 Stck

**01.02.01.0070 Stiele und Ständer bis 600 mm**
Stiele und Ständer
wie vor, jedoch
Länge  : bis 600 mm
Menge: 1,000 Stck

**01.02.01.0080 Steigetrasse 400 mm**
Steigetrassen wandständig oder freistehend

In feuerverzinkter Ausführung aus I- und C-
Profilen, Sprossenabstand 300 mm
(inkl. anteiliger Kabelbefestigung (Sammelbefestigung) an jeder Sprosse mit Bügelschellen), auch geeignet für Kabeltragsysteme mit Funktionserhalt E90.
Lieferung und betriebsfertige Montage.

Nennbreite  : 400 mm
Menge: 20,000 m

**01.02.01.0090 Steigetrasse 200mm**
Steigetrasse
wie vor, jedoch
Nennbreite  : 200 mm
Menge: 10,000 m

*Hinweis: Installationskanäle und Rohre*
Installationskanäle und Rohre
=============================

Die nachfolgenden Positionen umfassen die Lieferung u. ordnungsgemäße Montage des Installtionsmaterials wie Installationskanäle, Rohre, einschl. Zugdraht und allen
Klein- und Befestigungsmaterialien.

Es dürfen nur Kunststoff- Installations- materialien in halogenfreier Ausführung verwendet werden!

**01.02.01.0100 Installationskanal Stahlblech 30 mm**
Stahlblechinstallationskanal

mit Kanalabdeckung, Form-, Eck- und Verbindungs- und Zubehörteile,
Farbe weiss.
Lieferung und betriebsfertige Montage.

Breite  : ca. 30 mm
Tiefe  : ca. 16 mm
Menge: 30,000 m

**01.02.01.0110 Kunststoffstangenrohr M25**
Kunststoffstangenrohr
halogenfrei/ schwerentflammbar
NACH VDE 0605, DIN 49 016/4, glatt, starkwandig, einschl. Muffen, mit Iso-Abstand-
schellen (alle 0,3 m) für a.P.-Montage.

Nenngröße  : M 25 (Ng 16)
Menge: 20,000 m

**01.02.01.0120 Kunststoffstangenrohr M32**
Kunststoffstangenrohr
wie vor, jedoch
Nenngröße  : M 32 (Ng 21)
Menge: 20,000 m

**01.02.01.0130 Bohrungen D= 30 mm, T= bis 500mm**
Bohrungen 30 mm Durchmesser

Herstellen von Bohrungen in Mauerwerks oder Betonwänden oder Decken oder Unterzügen.
Wand- bzw. Deckenstärke  : bis 500 mm
Menge: 10,000 Stck

**01.02.01.0140 Bohrungen D= 50 mm, T= bis 500mm**
Bohrungen 50 mm Durchmesser

Herstellen von Bohrungen in Mauerwerks oder Betonwänden oder Decken oder Unterzügen.
Wand- bzw. Deckenstärke  : bis 500 mm
Menge: 5,000 Stck

**01.02.01.0150 Bohrungen D= 100 mm, T= bis 500mm**
Bohrungen 100 mm Durchmesser

Herstellen von Bohrungen in Mauerwerks oder Betonwänden oder Decken oder Unterzügen.
Wand- bzw. Deckenstärke  : bis 500 mm
Menge: 2,000 Stck

##### Abschnitt 01.02.02 ZÄHLERANLAGE

*Hinweis: Vorbedingungen*
Vorbedingungen
==============
Dieser Teil umfaßt die Lieferung und betriebsfertige Montage neuen Zählerhauptverteilung des Schulgebäudes.

Aufbau und Ausführung
---------------------

Die Ausführung der Verteilung, sowie sämtliche
einzubauenden Geräte müssen den VDE-Richtlinien und der UVV entsprechen.

Eine schriftliche Bestätigung über die Ausführung nach obigen Bestimmungen ist mitzuliefern.

Sämtliche Abgänge, auch Hilfskontakte, sind auf Klemmen zu verdrahten.

Sämtliche Kunststoffteile sind in halogenfreier
Ausführung zu verwenden.

Alle Verteilungen sind in der im LV angegebenen
Schutzart, Bauart sowie Feldeinteilung bzw. Größe auszuführen.

Sämtliche Montageschienen und Bleche, Aussparungen und Bohrungen und die für nachfolgende Ausführungsbeschreibung erforderlichen Kleinmaterialien
sind enthalten.

Die Verteilungen sind in transportfähigen Teilen anzuliefern und an den hierfür vorgesehenen Platz einschl. allem Klein- und Befestigungsmaterial betriebsfertig zu montieren und auf einen Grundrahmen
aus Profilstahl zu stellen. (bei Standverteiler)

Für nachträglichen Einbau von Geräten ist eine
Platzreserve von ca. 25 % vorzuhalten.

In jedem Verteilerschrank bzw. mind. je Netzart ist eine Schaltplantasche zur Aufnahme der auf DIN A4 gefalteten Pläne anzubringen.

Die Sammelschienen, Schienenabgänge und auch sonstige spannungsführenden Teile sind mit Plexiglas so abzudecken, dass ein zufälliges Berühren spannungsführender Teile ausgeschlossen wird; dies gilt auch für Geräte in der Tür (nach VDE 0105/0106 und DGUV).

Die Leitungsschutzschalter und Schraubsicherungen sind in 3 Reihen für Dreh- und Wechselstromkreis anzuordnen.
Die Verdrahtung hat so zu erfolgen, daß die
Leiter L1, L2, L3 untereinander liegen.

Der Hauptschalter wird mit Frontantrieb auf
Einbaurahmen bzw. auf Hutschiene montiert.
Bei Verteilungen mit Türe ist der Schalterantrieb hinter der Fronttür unterzubringen.

Alle Geräte sind durch dauerhafte Bezeichnungsschilder
(Resopal, schwarz mit weißer Schrift) sowohl  auf den Geräten als auch auf dem Montageblech entsprechend der Bezeichnung im Stromlaufplan dauerhaft zu kennzeichnen.
Muster sind dem AG vorzulegen!

Die einzelnen Klemmen werden dauerhaft mit
Klemmenbezeichnungen zum Aufklemmen versehen. Alle nach Ausschalten der Hauptschalter noch spannungsführenden Klemmen (auch an Geräten) werden als solche dauerhaft gekennzeichnet.

Jeder Klemmblock ist an der ersten Klemme mit einer Klemmleistenfront vorzuziehen.

Jede Klemme ist mit einer festsitzenden, fortlaufenden Klemmennummer zu versehen. Die Nummern sind auf der dem Betrachter zugewandten Klemmenseite anzubringen.
Sind Zusatzbezeichnungen erforderlich, sind diese Bezeichnungen in einer zweiten Reihe anzubringen.

Die Kabel und Leitungen sind mit einer gut sichtbaren und dauerhaften Bezeichnung zu versehen, die mit der Kabelbezeichnung und der Bezeichnung im Schaltplan übereinstimmt.

Die N-Klemmen bzw. PE-Klemmen sind mit einer gut sichtbaren und dauerhaften Farbkennzeichnung blau bzw. gelbgrün zu versehen.

Auf der Klemmenleiste ist keine Klemmstelle mit mehr als einer Ader zu belegen.

Befehlsorgane, Meldeleuchten und Anzeigeinstrumente werden - wenn nicht ausdrücklich anders verlangt - so
eingebaut, daß sie, ohne Öffnen der Türen, Deckel oder sonstigen Abdeckungen, sichtbar sind.

Bei Einbau von Geräten in Türen werden diese mittels flexibler Leitungen in einen Schlauch über eine Klemmleiste in der Verteilung verdrahtet.
Bei Geräten mit Spannungen über 50 V ist diese
mit einer flexiblen Cu-Leitung zu erden.

Kalkulationshinweis:

Beim Einsetzen der Preise für die Verteilungen ist darauf zu achten, daß sich diese aufgliedern in:

Gehäusepreis
------------
einschl. Sammelschienen, N- und PE- Schienen,
Klemmenaufreihschienen, Befestigungsschienen, Klein- ungund Befestigungsmaterial, Bezeichnungsschilder, Beschriftung, Zeichnungen und betriebsfertige Montage an Ort und Stelle, mit betriebsfertigem Anschluß aller
zu- und abgehenden Kabel und Leitungen.

Zum Anschluß gehört:

- Isolationsmessung einschl. Protokoll
- Befestigung der Kabel an den Abfangeisen
  einschl. Befestigungsmaterial
- Abmanteln
- Auflegen der KA@bel auf die Sammelschiene
  oder Klemmen, einschl. Klein- und
  Befestigungsmaterial
- Beschriftung der Kabel mit einheitlichen
  Kabelbezeichnungsschildern

Gerätepreis
-----------
einschl. Klemmen, Beschriftung,
Befestigungsmaterial,anteilmäßige Verdrahtung,
Verdrahtungskanal mit Montage, Anschluß aller
anlageninternen Steuerleitungen, einschl. 25 %
Reserveklemmen, Steuer- und Meldeleitungen innerhalb der Anlage.

Bei Veränderungen der Gerätebestückung in den
Verteilungen werden die vorgenannten Einzelpreise verrechnet sowie der zugehörige Anschluß des abgehenden Kabels oder der Leitung.

*Hinweis: Technische Daten*
Niederspannungsschaltanlage mit 5-poligem Sammelschienensystem als freistehender Standverteiler mit Sockelleiste
mit Stahlblechtüre, gemäß DIN EN 61439 Teil 1 und 2 / -3.
Schutzart IP 55  -  Schutzklasse 1  (Schutzerdung)
Schranktiefe: 400mm
Farbe: RAL7035 (lichtgrau) - Sockel: RAL9005 (anthrazit)
Aufzubauen ist die Niederspannungsschaltanlage als bauartgeprüfte Verteilung mit dem System Hager UniversN mit VDE-Fertigungsüberwachung.
Zu berücksichtigen sind die zur Zeit gültigen TAB-Bestimmungen des zuständigen VNB´s sowie den entsprechenden DIN VDE Vorschriften, DGUV-Vorschriften und DIN-Normen.

Die Verdrahtung, Montage und Lieferung erfolgt nach DIN VDE-Vorschriften sowie den allgemein anerkannten Regeln der Technik inklusive allem erforderlichen systemgebundenem Zubehör wie Einbaugeräte, Sammelschienensysteme und -Klemmen, Reihenklemmen, Steuerleitungsklemmen, Isolierstücke für Hutschienen, Abdeckstreifen, Schrankverbinder, Verbindungs- und Montagematerial, etc.
Die nachfolgend aufgeführten Bauteile sind komplett verdrahtet und montiert anzubieten.
Alle Abgänge sind auf Reihenklemmen (N-Trennklemmen) zu verdrahten. Reihenklemmen sind im Weiteren nicht gesondert aufgeführt, diese sind in die Preise der Modulargeräte mit einzukalkulieren.

**01.02.02.0010 Stahlbelch Anreihschrank**
Anreihstandverteiler IP41 850x2000x400 120° RAL7035 Rückwand verzinkt7500

angebotenes
Fabrikat/Typ  :

................................

Das Innenausbausystem zu dem vorgenannten Verteilerschrank ist im weiteren nicht explizit ausgeschrieben, dieses ist entsprechend der Anforderung und dem notwendigen Verteilerzubehör wie Sockel, Flanschplatten, Schließungen, Verbindungssätze, Sammelschienensysteme und das komplette Innenausbausystem nach Erfordernis in dieser Position einzukalkulieren.

Bestückung mit nachfolgend aufgeführten Geräten:
(separate Positionen )
Menge: 3,000 Stk

**01.02.02.0020 Wandlermessschrank**
Wandlermessschrank

Wandlermessschr,Univ.N,800x550x205mm, Prüfkl 10-pol u LU503, ohne Wechselplatte.

inkl. betriebsfertiger kurzschlussfester Verkabelung.

angebotenes
Fabrikat/Typ  :

................................
Menge: 2,000 Stck

**01.02.02.0030 Zählertragplatte**
Zählertragplatte, universN, 300x250mm
gewähltes

gebotenes
Fabrikat/Typ  :

................................
Menge: 1,000 Stck

**01.02.02.0040 Zählertragplatte ehz**
Zählertragplatte für eHZ, univers N, Höhe 450mm, mit Raum für Zusatzanwendungen

inkl. integrierter Spannungsabgriff 5 pol. bis Leiterquerschnitte 10mm²

gebotenes
Fabrikat/Typ  :

................................
Menge: 1,000 Stk

**01.02.02.0050 Lasttrennschalter 250A**
Lasttrennschalter 3polig 250A mit Trennungsanzeige

inkl. Schutzabdeckung Anschlussfahnen oben und unten

gebotenes
Fabrikat/Typ  :

................................
Menge: 1,000 Stck

**01.02.02.0060 Leistungsschalter 250 A**
Leistungsschalter h3+ P250 LSI 3P3D 250A 40kA FTC

inkl passender:

1x Unterspannungsauslöser für 24V DC

1x Hilfsschalter für Baugröße Wechslerkontakt
  250V AC

1x Motorantrieb 230 V AC ohne
  Autoreset

2x Anschlussverlängerung

1x Klemmenabdeckung für Anschlussverlängerung

Liefern und betriebsbereit in Schaltanlage
einbauen.

gebotenes
Fabrikat/Typ  :

................................
Menge: 1,000 Stck

**01.02.02.0070 SLS-Schalter**
SLS-Schalter 3 polig E-Charakteristik 63A für Sammelschiene.
Menge: 1,000 Stck

**01.02.02.0080 Hauptschalter 63A**
Kompaktschalter 63A 3 Schließer 400V AC 2,5PLE
Menge: 1,000 Stck

**01.02.02.0090 Hauptleiterklemmen**
Hauptleitungsabzweigklemme univers 5P 2x25/2x16mm² fingersicher
Menge: 1,000 Stck

**01.02.02.0100 Sicherungslasttrenner D01**
Kunststoff-Sicherungssockel D01 E14 16A 1polig Hutschiene Käfigklemme Abdeckung

liefern und betriebsbereit in
Schaltanlage einbauen.

gebotenes
Fabrikat/Typ  :

................................
Menge: 3,000 Stck

**01.02.02.0110 Sicherungslasttenner D01 3. pol**
Kunststoff-Sicherungssockel D01 E14 16A 3polig Hutschiene Rahmenklemme Abdeckung

liefern und betriebsbereit in
Schaltanlage einbauen.

gebotenes
Fabrikat/Typ  :

................................
Menge: 4,000 Stck

**01.02.02.0120 Einbau-Automaten B 6A, 1-polig**
Einbau-Automaten

Typ B ; Schaltvermögen 6 kA,
für Installationsverteiler,
liefern und in Schaltanlage betriebsbereit einbauen.
Nennstrom :B 6A, 1-polig
Menge: 6,000 Stck

**01.02.02.0130 Einbau-Automaten B 16A, 1-polig**
Einbau-Automaten

wie vor, jedoch
Nennstrom :B 16 A, 1-polig
Menge: 12,000 Stck

**01.02.02.0140 Sicherungslasttrennschalter NH1**
Sicherungslasttrennschalter LT NH1/60mm 250A für Montageplatte, Schraubanschluss M10

inkl. Prismenklemmensatz für Cu/Al-Leiter 70-150mm², 3 St.

einschl.
der erforderlichen NH-Sicherungseinsätze.
Liefern und betriebsbereit in Schaltanlage
einbauen.

gebotenes
Fabrikat/Typ  :

................................
Menge: 1,000 Stck

**01.02.02.0150 Sicherungslasttrennschalter NH2**
Sicherungslasttrennschalter LT NH2 400A für Montageplatte, Schraubanschluss M10

inkl. Prismenklemmensatz für Cu/Al-Leiter 120-240mm², 3 St.

einschl.
der erforderlichen NH-Sicherungseinsätze.
Liefern und betriebsbereit in Schaltanlage
einbauen.

gebotenes
Fabrikat/Typ  :

................................
Menge: 2,000 Stck

**01.02.02.0160 NH-Sicherungslastschaltleiste NH1**
NH-Sicherungs-Lastschaltleiste LV NH1 185mm 3-polig  M12

einschl.
der erforderlichen NH-Sicherungseinsätze.
Liefern und betriebsbereit in Schaltanlage
einbauen.

gebotenes
Fabrikat/Typ  :

................................
Menge: 6,000 Stck

**01.02.02.0170 NH-Sicherungslastschaltleiste NH2**
NH-Sicherungs-Lastschaltleiste LV NH2 185mm 3-polig  M12

einschl.
der erforderlichen NH-Sicherungseinsätze.
Liefern und betriebsbereit in Schaltanlage
einbauen.

gebotenes
Fabrikat/Typ  :

................................
Menge: 1,000 Stck

**01.02.02.0180 CU-Schiene NH-Sicherungslastschaltleiste**
CU-Schiene NH-Sicherungslastschaltleiste

CU-Schiene 40x10mm, für 4 Trennleisten NH1-3
Länge: 2feldig.

CU-Schiene 40x10mm, für 5 Trennleisten NH1-3
Länge: 3feldig.

Liefern und betriebsbereit in Schaltanlage
einbauen.
Menge: 1,000 Stck

**01.02.02.0190 Überspannungstyp 1+2, 1.pol**
Kombiableiter T1+T2 1P  Iimp 25kA Up 1.5kV Fernmeldekontakt Vorsicherung

gebotenes
Fabrikat/Typ  :

................................
Menge: 4,000 Stck

**01.02.02.0200 Spannungsversorgung 24V**
Spannungsversorgung 24 V DC 2,5A 70°C

gebotenes
Fabrikat/Typ  :

................................
Menge: 1,000 Stck

**01.02.02.0210 NA-Schutz**
Spannungs- und  Frequenzrelais, NA Schutz nach VDE AR-N 4105

gebotenes
Fabrikat/Typ  :

................................
Menge: 1,000 Stck

**01.02.02.0220 Zeitrelais**
Zeitrelais Einschaltverzögert 24-240V AC/DC, 1 Wechsler

gebotenes
Fabrikat/Typ  :

................................
Menge: 1,000 Stck

**01.02.02.0230 Motorschutzschalter**
Motorschutzschalter

1.0-1.6A 2.5M bei 230/415V
Menge: 6,000 Stck

**01.02.02.0240 Durchsteckstromwandler 250/5A**
Durchsteckstromwandler für Schiene /kabel 250/5A 2,5VA

gebotenes
Fabrikat/Typ  :

................................
Menge: 9,000 Stck

**01.02.02.0250 Stromwandler 250/5A**
Stromwandler für LV NH1-3 250/5A

gebotenes
Fabrikat/Typ  :

................................
Menge: 9,000 Stck

**01.02.02.0260 Stromwandler 400/5A**
Stromwandler für LV NH1-3 400/5A

gebotenes
Fabrikat/Typ  :

................................
Menge: 3,000 Stck

**01.02.02.0270 VNB-Wandlerfeld**
VNB-Wandlermessung bis 250A gemäß den Vorgaben des örtlichen Energieversorgers
Menge: 2,000 Stck

**01.02.02.0280 Vorbereitung Energiemanager**
Vorbereitung für Energiemanager inkl. Strompfad bis 250A und Spannungspfad
Menge: 1,000 Stck

**01.02.02.0290 M-Bus Energiezähler, direkt**
M-Bus Energiezähler

digitaler Energiezähler, zur Hutschienenmontage, Spannungseingang 230/400V, für
Direktanschluß.

Produktvorgaben:

Aufgrund unterschiedlicher Merkmale von Produkten wären unverhältnismäßige Schwierigkeiten und der Aufwand bei der
Integration zu erwarten.

Festgelegtes Produkt: Wago 879-3020
Menge: 1,000 Stck

**01.02.02.0300 M-Bus Energiezähler, Wandler**
M-Bus Energiezähler

digitaler Energiezähler, zur Hutschienenmontage, Spannungseingang 230/400V,
für Wandleranschluß, inkl.
Stromwandler 0,2S/5A.

Produktvorgaben:

Aufgrund unterschiedlicher Merkmale von Produkten wären unverhältnismäßige Schwierigkeiten und der Aufwand bei der
Integration zu erwarten.

Festgelegtes Produkt: Wago 879-3040
Menge: 4,000 Stck

**01.02.02.0310 Energiemanager**
Energiemanager

zur Eigenverbrauchsoptimierung der Photovoltaikanlage.

 -Integriegte Leistungsmessung
 -Automatisch prognosebasierte Verbrauchsteuerung zur Eigenverbrauchsoptimierung
 - Anschluss an das lokale Netzwerk via Ethernet Schnittstelle zum Monitoring Portal

Technische Daten:

Integrierte Messeinrichtung:

Messgenauigkeit: IEC 61557-12
Spannung Energiemanager: ± 0,5 %
Strom: ± 0,5 %
Spannung: ± 0,5 %
Wirkleistung: ± 1,0 %
Blindleistung: ± 1,0 %
Leistungsfaktor: ± 1,0 %
Messzyklus: 200 ms, 600 ms oder 1000 ms

AC-Anschluss:

Nennspannung: 110 / 230 / 400 V
Nennstrom: 5 / 250 A
Anschlussmöglichkeit: Nennstrom > 63A Externe Stromwandler
Nennfrequenz: 50 ±5 % / 60 ±5 % Hz

Liefern und betriebsfertig montieren.

Produktvorgaben:

Aufgrund unterschiedlicher Merkmale von Produkten wären unverhältnismäßige Schwierigkeiten und der Aufwand bei der
Integration zu erwarten.

Festgelegtes Produkt: SMA-Data Manager M
Menge: 1,000 Stck

*Hinweis: Klemmen*
Klemmen

sind jeweils im Gerätepreis enthalten;
werden nur bei zusätzlichen Klemmen nach Absprache mit
der Bauleitung verrechnet.

**01.02.02.0320 Schaltanlagenreihenklemmen 4mm²**
Schaltanlagenreihenklemmen

mit Beschriftungshülsen und beiseitigem
Schraubanschluß, bis 4mm², nach VDE 0110,
in kriechstromfester Ausführung, mit
Beschriftungsträger, einschl. anteiliger Endplatten, Verbindungs- und Befestigungsschienen, einschl.
Auflegen der zu- und abgehenden Adern.
Liefern und betriebsbereit in Schaltanlage einbauen.
Menge: 10,000 Stck

**01.02.02.0330 Schaltanlagen-Trennklemmen 4mm²**
Schaltanlagenreihenklemmen

wie vor, jedoch
Ausführung als Wandler-Trennklemmen.
Menge: 10,000 Stck

##### Abschnitt 01.02.03 DEMONTAGE HAUPTVERTEILUNG

*Hinweis: Hinweis zur Kalkulation*
Hinweis zur Kalkulation
==============
Der nachfolgende Titel beinhaltet die vollständige Demontage und fachgerechte Entsorgung der bestehenden Zählerhauptverteilung.

Im Vorfeld der Demontage erfolgt die Ermittlung der Stromkreiszugehörigkeiten sämtlicher abgehender Leitungen, da keine Bestandsunterlagen bzw. Stromlaufpläne vorliegen.
Anschließend werden die Leitungen messtechnisch überprüft, ordnungsgemäß abgeklemmt und für das spätere Wiederauflegen eindeutig gekennzeichnet und vorbereitet.

Informationen zur Zählerhauptverteilung:

Abmessungen: ca. (1800x1200x400)mm

1x  Wandlermessung EVU
1x  Direktzählung EVU
8x  NH00
51x Schmelzsicherungen
30x B16 Automaten.
4x  Schütze
1x  MBUS Zähler
1x  Zeitschaltuhr+Dämmerungsschalter
1x  RCD 4.pol
1x  FI/LS 2.pol

**01.02.03.0010 Ermittlung Stromkreiszugehörigkeiten**
Ermittlung der Stromkreiszugehörigkeiten sämtlicher abgehender Leitungen, da keine Bestandsunterlagen bzw. Stromlaufpläne vorliegen.

Umfang gemäß Hinweis zur Kalkulation.
Menge: 1,000 psch

**01.02.03.0020 Messtechnische Überprüfung**
Messtechnische Überprüfung aller abgehenden Leitungen, ordnungsgemäßes abgeklemmen,für das spätere Wiederauflegen eindeutig gekennzeichnet und vorbereitet.

Umfang gemäß Hinweis zur Kalkulation.
Menge: 1,000 psch

**01.02.03.0030 Demontage und Entsorgung**
Demontage und fachgerechte Entsorgung der bestehenden Zählerhauptverteilung.

Umfang gemäß Hinweis zur Kalkulation.
Menge: 1,000 psch

##### Abschnitt 01.02.04 HAUPTVERTEILUNG

*Hinweis: Vorbedingungen*
Vorbedingungen
==============
Es gelten die Vorbedingungen aus dem vorherigen
Abschnitt.

**01.02.04.0010 Stahlblech Wandverteilung**
Stahlblech Standverteilung

als Stromkreisverteiler nach DIN VDE 0660/Teil 500 und DIN 43870, und nach den Anforderungen der Errichtervorschrift VDE 0100/ 729.

Stahlblechgehäuse, Blechstärke mind. 1 mm, mit
Traggerüst, Einbaurahmen, Isolierstoffhalter zur Aufnahme der Einbaueinheiten, Reihenabstand 125 mm, Berührungsschutzabdeckungen, Geräte- und Klemmraum mit Hutschienen, Tür mit
Stangenschloß für 2- Punkt Verriegelung und
Griffhebel ausklappbar mit Vorreibermechanismus
vorbereitet für bauseitigen Profilhalbzylinder,
Flanschplatten für Deck- und Bodenplatten, Seitenwände und Rückwand, Kabelrangierkanal oben über gesamte Breite.

Abmessungen  : Höhe  1.850 mm
( Planwert )  Breite  1.200 mm
  Tiefe  275 mm

Schutzart  : mind. IP 54
Farbe  : Standard

einschl. anteilige Steuer-, Leiter-,
Neutralleitertrenn- und Schutzleiterklemmen kompl. Verdrahtung, Sicherungsmaterial, Erstellen der Verdrahtungs- und
Aufbauzeichnungen, Bezeichnungsschilder
unter den Schaltgeräten und aus Resopal graviert außen an der Türe, mit maschinen-geschriebener Legende, Plantasche auf der Innenseite der Türe.
Lieferung und betriebsfertig Montage.

gebotenes
Fabrikat/Typ  :

................................

Bestückung mit nachfolgend aufgeführten Geräten:
(separate Positionen)
Menge: 1,000 Stck

**01.02.04.0020 Hauptleiterklemmen 5-polig bis 35 qmm**
Hauptleiterklemmen 5-polig

bis 35 qmm nach DIN VDE 0603
für waagerechte und senkrechte Montage
Lieferung und betriebsfertige Montage.
Menge: 1,000 Stck

**01.02.04.0030 Lasttrennschalter 120 A**
Lasttrennschalter
(Hauptschalter)
3polig, Nennspannung 230/400 V, nach VDE 0660,
Handrücken- und Fingersicher nach VDE 0106,
Teil 100, plombierbar, Griff rot,
Frontplatte gelb für Schalttafeleinbau.
Liefern und betriebsbereit in Verteilung
einbauen.
Nennstrom  : 120 A,
Menge: 1,000 Stck

**01.02.04.0040 Überspannungsableiter Typ 2**
Überspannungsableiter Typ 2

nach DIN EN 61463-11,VDE 0675.
vierpolig mit optischer Defekt- und
Funktionsanzeige und integrierter Abtrennvorrichtung, potentialfreier
Meldekontakt auf Klemmen verdrahtet,
zum Einbau in Verteilung.

Liefern und betriebsbereit einbauen.
Menge: 1,000 Stck

**01.02.04.0050 Sicherungslasttrennschalter Gr. 00**
Sicherungslasttrennschalter

nach VDE 0660, Nennspannung 500 V, 3polig,
für NH-Sicherungen als Kippeinheit, einschl.
der erforderlichen NH-Sicherungseinsätze.
Liefern und betriebsbereit in Schaltanlage
einbauen.
Größe  : 00
Menge: 12,000 Stck

**01.02.04.0060 Lasttrennschalter für D02- Einsätze**
Lasttrennschalter für D02-Einsätze

3polig, Nennspannung 230/400 V, nach VDE 0660,
Handrücken- und Fingersicher nach
VDE 0106, Teil 100, plombierbar, für Schalttafeleinbau.
Liefern und betriebsbereit in Verteilung
einbauen inkl. Sicherungseinsätze.

Nennstrom  : bis 63 A,
Menge: 20,000 Stck

**01.02.04.0070 Einbau-Sicherungssockel D02, 1-polig**
Einbau-Sicherungssockel

aus Isolierstoff, mit Schnappbefestigung, berührungssichere
Ausführung, Sicherung, Schraubkappe und Paßeinsatz,
liefern und betriebsbereit in
Schaltanlage einbauen.
NEOZED  :D02 bis 63 A, 1-polig
Menge: 6,000 Stck

**01.02.04.0080 Einbau-Automaten B 6A, 1-polig**
Einbau-Automaten

Typ B ; Schaltvermögen 6 kA,
für Installationsverteiler,
liefern und in Schaltanlage betriebsbereit einbauen.
Nennstrom :B 6A, 1-polig
Menge: 1,000 Stck

**01.02.04.0090 Einbau-Automaten B 10A, 1-polig**
Einbau-Automaten

wie vor, jedoch
Nennstrom :B 10 A, 1-polig
Menge: 6,000 Stck

**01.02.04.0100 Einbau-Automaten B 16A, 1-polig**
Einbau-Automaten

wie vor, jedoch
Nennstrom :B 16 A, 1-polig
Menge: 24,000 Stck

**01.02.04.0110 Einbau-Automaten B 16A, 3-polig**
Einbau-Automaten

wie vor, jedoch
Nennstrom :B 16 A, 3-polig
Menge: 3,000 Stck

**01.02.04.0120 Fehlerstrom-Schutzschalter 40/0,03A 4pol**
Fehlerstrom-Schutzschalter

mit Schnappbefestigung,
für Wechsel- und pulsierende Gleichfehlerströme, stromfest nach DIN
VDE 0664, Teil 1, für 125 - 230 V;
50 Hz,
Fehlerstrom : 30 mA,
Nennstrom  : 40 A/ 4-polig
liefern und in Schaltanlage
betriebsbereit einbauen.
Menge: 3,000 Stck

**01.02.04.0130 FI-LS 1P+N B-16A 30mA**
FI/ LS- Schalter

nach DIN EN 61009-1, VDE 0664-20
für Installationsverteiler,
liefern und in Schaltanlage betriebsbereit einbauen.

FI-LS 1P+N B-16A 30mA
Menge: 12,000 Stck

**01.02.04.0140 FI-LS 3P+N B-16A 30mA**
FI/ LS- Schalter

nach DIN EN 61009-1, VDE 0664-20
für Installationsverteiler,
liefern und in Schaltanlage betriebsbereit einbauen.

FI-LS 3P+N B-16A 30mA
Menge: 1,000 Stck

**01.02.04.0150 Fernschalter elektronisch**
Fernschalter elektronisch

für Zentralschaltung EIN/AUS,
mit Steuerelektronik, 250 V, 16 A,
Betätigungsspannung 230 V,
100 % Einschaltdauer,
mit Schnappbefestigung,
Kontaktbestückung  : 1 W oder 2 S
Liefern und betriebsbereit in Schaltanlage montieren.
Menge: 1,000 Stck

**01.02.04.0160 Zeitschaltuhr 1 Kanal**
Zeitschaltuhr 1 Kanal

Digitale Wochenschaltuhr, 1-Kanal mit Wechselkontakt, ermöglicht zeitabhängige Steuerung über Display oder App. Integrierte Funktionen umfassen automatische Sommer-/Winterzeitumstellung, temporäre/permanente Steueroptionen und sperrbare Tastatur. Gangreserve ohne Netzspannung hält ca. 5 Jahre. Geeignet für Reiheneinbau auf Hutschiene. Ideal für präzise Zeitsteuerung in Verteilersystemen.

angebotenes
Fabrikat  :

Typ  :

................................

Liefern und betriebsbereit in Schaltanlage einbauen.
Menge: 1,000 Stck

**01.02.04.0170 Wechselstromschütz, 3-pol. 40A**
Wechselstromschütz, 3-pol.

Ausführung bzw. Abdeckung gem. VBG 4,
Nennbetätigungsspannung 230 V; 50 Hz,
für Schnapp- und Schraubbefestigung,
Nennbetriebsstrom bis 20 A,
Hilfsschaltglieder 2 Ö + 2 S,
Gebrauchskategorie AC-2 und AC-3,
brummarme Ausführung,
liefern und betriebsbereit in
Schaltanlage einbauen.

Nennbetriebsstrom bis 40 A,
Menge: 4,000 Stck

**01.02.04.0180 Wechselstromschütz, 3-pol. 20A**
Wechselstromschütz, 3-pol.

wie vor, jedoch
Nennbetriebsstrom bis 20 A,
Menge: 1,000 Stck

**01.02.04.0190 M-Bus Energiezähler, direkt**
M-Bus Energiezähler

digitaler Energiezähler, zur Hutschienenmontage, Spannungseingang 230/400V, für
Direktanschluß.

Produktvorgaben:

Aufgrund unterschiedlicher Merkmale von Produkten wären unverhältnismäßige Schwierigkeiten und der Aufwand bei der
Integration zu erwarten.

Festgelegtes Produkt: Wago 879-3020
Menge: 1,000 Stck

*Hinweis: Klemmen*
Klemmen

sind jeweils im Gerätepreis enthalten;
werden nur bei zusätzlichen Klemmen nach Absprache mit
der Bauleitung verrechnet.

**01.02.04.0200 Schaltanlagenreihenklemmen 4mm²**
Schaltanlagenreihenklemmen

mit Beschriftungshülsen und beiseitigem
Schraubanschluß, bis 4mm², nach VDE 0110,
in kriechstromfester Ausführung, mit
Beschriftungsträger, einschl. anteiliger Endplatten, Verbindungs- und Befestigungsschienen, einschl.
Auflegen der zu- und abgehenden Adern.
Liefern und betriebsbereit in Schaltanlage einbauen.
Menge: 10,000 Stck

**01.02.04.0210 Schaltanlagen-Trennklemmen 4mm²**
Schaltanlagenreihenklemmen

wie vor, jedoch
Ausführung als Wandler-Trennklemmen.
Menge: 10,000 Stck

##### Abschnitt 01.02.05 INSTALLATIONSKABEL UND -LEITUNGEN

*Hinweis: Vorbedingungen*
Vorbedingungen
==============

Dieser Abschnitt umfaßt die Lieferung und
betriebsfertige Montage sämtlicher Installationskabel und -leitungen, das Herstellen von Anschlüssen an
bauseitige Geräte und die Bezeichnung der Kabel an den Enden.

Es dürfen nur Kabel und Leitungen in halogenfreier Ausführung verwendet werden!

Sämtliche Kabel sind gemäß Verlegungsart, in Teillängen einschl. Klein- und Befestigungs- material wie Schrauben, Nägel, Dübel, Schellen und Registerschienen usw. anzubieten und zu verlegen.

**01.02.05.0010 N2XCH 4 x120/70 RRK**
Kabel mit Kunststoffmantel
Nennspannung 0,6 / 1 kV, nach VDE 0271

Lieferung und betriebsfertige Verlegung auf
Kabelrinnen (Kabelwannen, Kabelpritschen,
Gitterrinnen etc.) in Unterflurkanäle oder
in Rohr einziehen.

N2XCH 4 x 120/70 mm²
Menge: 20,000 m

**01.02.05.0020 N2XCH 4 x 35/16 RRK**
Kabel mit Kunststoffmantel
Nennspannung 0,6 / 1 kV, nach VDE 0271

Lieferung und betriebsfertige Verlegung auf
Kabelrinnen (Kabelwannen, Kabelpritschen,
Gitterrinnen etc.) in Unterflurkanäle oder
in Rohr einziehen.

N2XCH 4 x 35/16 mm²
Menge: 50,000 m

**01.02.05.0030 N2XCH 4 x 16/16 RRK**
Kabel mit Kunststoffmantel
Nennspannung 0,6 / 1 kV, nach VDE 0271

Lieferung und betriebsfertige Verlegung auf
Kabelrinnen (Kabelwannen, Kabelpritschen,
Gitterrinnen etc.) in Unterflurkanäle oder
in Rohr einziehen.

N2XCH 4 x 16/16 mm²
Menge: 50,000 m

**01.02.05.0040 NHXMH-J 3 x 2,5 mm²RRK**
Installationsleitung
Nennspannung 300/500 V, nach VDE 0250/0298
bzw. 0265

Lieferung und betriebsfertige Verlegung auf
Kabelrinnen (Kabelwannen, Kabelpritschen,
Gitterrinnen etc.) in Unterflurkanäle,
Leitungsführungskanälen oder in Installationsrohre einziehen.

NHXMH-J 3 x 2,5 mm²RRK
Menge: 50,000 m

**01.02.05.0050 NHXMH-J 5 x 1,5 mm²RRK**
Menge: 50,000 m

**01.02.05.0060 NHXMH-J 5 x 2,5 mm²RRK**
Menge: 20,000 m

**01.02.05.0070 I-H(ST)H 2 X 2 X 0,8 RRK**
Installationsleitung halogenfrei
nach DIN VDE 0815/ 0816

Lieferung und betriebsfertige Verlegung auf
Kabelrinnen (Kabelwannen, Kabelpritschen,
Gitterrinnen etc.) in Unterflurkanäle,
Leitungsführungskanälen oder in Installationsrohre einziehen.
Das Kabel ist bei waagerechten Kabelpritschen
im Abstand von 3,00 m, bei geneigten Kabelpritschen bzw. in Bögen alle 0,6 m mit Kunststoffbandschellen an der Kabelbahn zu befestigen.

I-H(ST)H 2 X 2 X 0,8
Menge: 20,000 m

**01.02.05.0080 I-H(ST)H 4 X 2 X 0,8 RRK**
Menge: 20,000 m

**01.02.05.0090 Kabelmuffe bis 4mm²**
Kabelmuffe bis 5x4mm²

Fachgerechtes Verlängern einer NYM-Leitung bis zu einem Leiterquerschnitt von 5×4 mm²,
einschließlich Bereitstellung und Montage isolierter Stoßverbinder sowie Schrumpfschlauch zur sicheren Verbindung und Isolierung der Leiter.

Lieferung und betriebsfertige Montage.
Menge: 20,000 Stck

**01.02.05.0100 Kabelmuffe bis 16mm²**
Kabelmuffe bis 4x16/16 mm²

Fachgerechtes Verlängern einer NYM-Leitung bis zu einem Leiterquerschnitt von 4x16/16 mm²,
einschließlich Bereitstellung und Montage Klemmen sowie Schrumpfschlauch zur sicheren Verbindung und Isolierung der Leiter.

Lieferung und betriebsfertige Montage.
Menge: 1,000 Stck

**01.02.05.0110 Anschluß bis 6 mm²**
Anschluß

von Kunststoffkabel/ und -leitungen, Nennspannung 300/
500 V, 3-bzw. 5-adrig, einschl. Lieferung von
Verschraubungen,
evtl. Schutzschlauch, Kabelschuhen und
sonstigem Zubehör, betriebsfertig
herstellen.

(Gilt nur für nicht im LV aufgeführte Geräte, die bauseits beigestellt werden.)

Querschnitt: bis 6 mm²
Menge: 5,000 Stck

**01.02.05.0120 Anschluß 35 mm²**
Anschluß
wie vor, jedoch
Querschnitt  : 35 mm²
Menge: 2,000 Stck

**01.02.05.0130 Anschluß 120 mm²**
Anschluß
wie vor, jedoch
Querschnitt  : 120 mm²
Menge: 1,000 Stck

##### Abschnitt 01.02.06 POTENZIALAUSGLEICH

*Hinweis: Vorbedingungen*
Vorbedingungen

Dieser Abschnitt umfaßt die Ertüchtigung
der Erdungsanlage.

**01.02.06.0010 Messtechische Überprüfung der Erdungsanlage**
Messtechische Überprüfung der
Erdungsanlage an den Erdungspunkten
inkl. Protokollierung der Messergebnissse.
Menge: 1,000 psch

**01.02.06.0020 Erdleitung FL 30x3,5 V4A**
Erleitung aus V4A
Abmessungen: FL 30 x 3,5 mm
liefern und gemäß Ausführungsplanung in die Erdungsgrabe einlegen mit DIN zugelassenem Verbindungs- und Befestigungsmaterial zur Herstellung eines Ringerders.

Der Einbau erfolgt in einzelnen Abschnitten.
Menge: 25,000 m

**01.02.06.0030 Tiefenerder V4A L= 9 m**
Tiefenerder aus V4A- Stahl
mit Schlagspitze, Tiefenerderklemme,
Klein- und Zubehörteile, liefern,
nach örtlicher Freigabe eintreiben und
anschließen, einschließlich Isolierung
der unterirdischen Anschlussstelle mit Korrosionsschutzbinde.

Material  :V4A D= 20mm
Länge  :9 m
Menge: 4,000 Stck

**01.02.06.0040 1 x 25 mm² gn/ge RRK**
1 x 25 mm²  Außenkabel

Lieferung, betriebsfertige Verlegung in Kabelschutzrohr.
Menge: 25,000 m

**01.02.06.0050 Erstellung eines Prüfbuches**
Erstellung eines Prüfbuches

inkl. der Durchführung von Messungen und Erstellen der Meßprotokolle mit Angaben
aller Meßdaten.
Menge: 1,000 psch

**01.02.06.0060 Bohrungen D= 50 mm, T= bis 500mm**
Bohrungen 50 mm Durchmesser

Herstellen von Bohrungen durch die Außenfassade inkl. ordungsgemäße Wasserdichte Schließung des Bohrlochs.
In Mauerwerkswänden für
Wandstärke  : bis 500 mm
Menge: 2,000 Stck

**01.02.06.0070 Potenzialausgleichsschiene**
Potenzialausgleichsschiene

mit Messingklemmschiene und Abdeckhaube
zum Anschluß von:

- 1  Reihenklemme  16-95 qmmm
- 13 Reihenklemmen  16 qmm

nach DIN VDE 0609,
an der Wand befestigen, sowie Anschluß
sämtlicher an- und abgehender Potenzialausgleichsleitungen, einschl. Bezeichnungen dieser.

Liefern und betriebsfertig montieren.
Menge: 3,000 Stck

**01.02.06.0080 Rohranschluss**
Rohranschluss

an Rohre der Heizungs- und Wasserleitungen
mittels Erdungsbandrohrschelle nach VDE 0190,
Material:Ms/gal/Zn;für Rohre 1/4" bis 1 1/2",
maximaler Leiterquerschnitt 4- 25 qmm,
liefern, montieren und anschließen.
Menge: 5,000 Stck

**01.02.06.0090 Anschluss an Konstruktion**
Anschlüsse

an Metallkonstruktionen, Türzargen, Kabelwannen, Kabelrinnen, Metallständerwänderwerk, Verteilern,
Installationswänden u.d.gl.
mittels entsprechenden Verbindungsmaterial bis
zu einem Querschnitt von 16 qmm, komplett
mit allem Zubehör liefern, montieren und anschließen.
Menge: 20,000 Stck

**01.02.06.0100 N2XCH 1 x 6 mm² RRK**
Kabel mit Kunststoffmantel
Nennspannung 0,6 / 1 kV, nach VDE 0271

Lieferung und betriebsfertige Verlegung auf
Kabelrinnen (Kabelwannen, Kabelpritschen,
Gitterrinnen etc.) in Unterflurkanäle,
Leitungsführungskanälen oder in Installationsrohre einziehen.

N2XCH 1 x 6 mm²
Menge: 100,000 m

**01.02.06.0110 N2XCH 1 x 16 mm² RRK**
N2XCH 1 x 16mm²  RRK
Menge: 20,000 m

**01.02.06.0120 N2XCH 1 x 25 mm² RRK**
Menge: 80,000 m

**01.02.06.0130 Kabelgraben**
Kabelgraben unbefestigter Boden

Öffnen unbefestigte Oberfläche, ausheben, Material seitlich
lagern und mit Sandbett 30cm verfüllen, anschließend mit Aushubmaterial wieder verfüllen, Kabelerkennungsband einlegen verdichten, Oberfläche wiederherstellen.
Übrigschüssiges Aushubmaterial entsorgen.

Breite Sohle  : 30cm
Tiefe  : 80cm
Menge: 25,000 m

##### Abschnitt 01.02.07 BRANDSCHUTZ-/ SCHALLSCHUTZMASSNAHMEN

*Hinweis: Vorbedingungen*
Vorbedingungen
==============

Alle zur Verwendung kommenden Materialien müssen den einschlägigen Normen entsprechen. Der Auftragnehmer ist verpflichtet, dem Auftraggeber auf Verlangen die Hersteller und Lieferanten von Baustoffen und Bauteilen mitzuteilen und nachzuweisen.

Alle Baustsoffe und Bauteile müssen hinsichtlich ihrer Eigenschaften und Abmessungen dem Verwendungszweck entsprechen und den zu erwartenden Beanspruchungen genügen.

Dichtstoffe müssen witterungs- und alterungsbe
ständig und je nach der Beanspruchung dauerplastisch oder dauerelastisch sein; sie müssen in ihren übrigen Eigenschaften dem Verwendungszweck entsprechen, insbesondere hinsichtlich der im Einzelfall auftretenden Anforderungen. Im Normal- und Brandfall dürfen die Dichtstoffe keine umweltschädliche Stoffe freisetzen.

Vor Auftragsvergabe sind die Eigenschaften der
angebotenen Materialien durch amtliche Zulassungen oder Prüfzeugnisse und die zugehörigen Chemikaliendatenblätter zu belegen. Diese sind dem Angebot beizufügen und werden Vertragsbestandteil.

Wand- und Deckendurchführungen für Kabel gem. der Feuerwiderstandsklasse abschotten. Das Nachlegen von Kabeln muß durch geringen Aufwand möglich sein.

Alle geforderten Zulassungen und Prüfungen sind Vertragsbestandteil.

Die in der Zulassung ausgewiesenen Größen der Abschottungen dürfen nicht überschritten werden.

Vor dem Schließen der Durchführungen sind die Kabel und Leitungen so auszurichten, daß eine einwandfreie Abschottung gewährleistet ist. Die Bestückung der Durchbrüche mit Kabel und Leitungen ist unterschiedlich.

Sämtliche Brandschottungen sind dauerhaft zu kennzeichnen.
Die Hersteller von Kabelschottungen (Zulassungsgegenstand)muß dem AG eine Werksbescheinigung nach DIN 50049, Abschn.2.1,
ausstellen, mit der er bestätigt, daß die von ihm ausgeführten Kableschottungen den Bestimmungen in den jeweiligen Zulassungsbescheiden entsprechen.

Die Kosten für v.g. Maßnahmen einschl. Lieferung von allem Zubehör sowie Reinigungs- und Putzmaterial und Reinigen der Baustelle sind mit den Einheitspreisen abgegolten.

**01.02.07.0010 Schottung F90 Bohrung bis 50mm**
Schottung für F90 Wände und Decken

Feuerbeständige Abschottung (90 Minuten) für Elektroinstallationen, brennbare und nicht brennbare Rohre in Massivwänden, leichten Trennwänden oder Massivdecken

Die Kabelabschottung / Kombiabschottung wird aus einer Brandschutzmasse sowie, abhängig der durchgeführten Leitungen ggf. Zusatzmaßnahmen mit Brandschutzbändern und/oder Brandschutzmanschetten oder zusätzlichen Schutzisolierungen um Medienleitungen hergestellt.

Die max. Belegung von 60% der Rohbauöffnung erfolgt mit Kabeln, Leitungen oder Installationsrohren.

Das Kennzeichnungsschild nach DIN 4102 ist
neben der Schottung dauerhaft anzubringen.

Feuerwiderstandsdauer: F3090.

Lieferung und Einbau einschließlich aller
Nebenarbeiten.

Schottgröße  : Bohrung bis 50 mm
Menge: 10,000 Stck

**01.02.07.0020 Schottung F90 A= 0,02 m²**
Schottung für F90-Wände und Decken
wie vor, jedoch
Schottgröße  : 0,02 m²
Menge: 2,000 Stck

**01.02.07.0030 F90 -Schottung öffnen**
F90 -Schottung öffnen

Schottmaterial in Kabeldurchführung entfernen und ordnungsgemäß entsorgen. Die kabelanlagen
bleiben bei den Arbeiten in Betrieb.
Mit entsprechender Sorgfalt muss gearbeitet werden.
Menge: 2,000 Stck

**01.02.07.0040 Schottung F30 A= 0,04 m²**
Schottung für F30-Wände und Decken
wie vor, jedoch
Schottgröße  : 0,04 m²
Menge: 1,000 Stck

##### Abschnitt 01.02.08 BELEUCHTUNG

*Hinweis: Vorbedingungen*
Vorbedingungen
==============

Dieser Abschnitt umfasst die Lieferung und
betriebsfertige Montage der Beleuchtungs- anlagen.

Die in der Leistungsbeschreibung geforderten Angaben wie Fabrikate, Typen, Abmessungen
etc. sind unbedingt vom Bieter zu machen.

*Hinweis: Allgemeine Qualitätsbeschreibung*
Allgemeine Qualitätsbeschreibung
================================

Alle Leuchten oder Leuchtenzubehörteile sind
wärmebeständig und anschlußfertig bis zum Klemmstein zu verdrahten. Das Klein-, Befestigungs- und Aufhängematerial, ausgelegt nach DIN VDE 0711 bzw. DIN VDE 0100,
gehört zum Lieferumfang.
Abtransportieren der Verpackungsmaterialien,
Beistellung allen Montage-Kleinmaterials wie Schrauben, Dübel, Deckenschrauben, auch Hilfsmittel wie Montagebühnen  sind vom Bieter selbst beizustellen. Es ist ausschließlich zugelassenes Befestigungsmaterial zu verwenden.

Die Montage der Deckeneinbauleuchten ist mit der Deckenbaufirma abzustimmen.

Die Montage beinhaltet auch den betriebs- fertigen elektrischen Anschluß der Leuchten
und das Einsetzen der LED- Leuchtmittel sowie die Inbetriebnahme und Prüfung.

Die angebotenen Leuchten müssen gemäß VDE
0710 gebaut sein und das VDE-Zeichen tragen.

Alle Leuchten sind betriebsfertig auszurüsten, generell mit Anschlußklemmen für Durch- gangsverdrahtung zu versehen.

Alle Metallteile müssen mit einem Korrosions- schutz und einer stoßfesten, haltbaren Lackierung versehen sein.

Auf Verlangen sind kostenlos Musterleuchten
zu  liefern.

**01.02.08.0010 Anbau-FR-Leuchte 6000-840**
Leuchte  : Anbau-FR-Leuchte
Anwendung  : Anbau an Decke oder
  Wand
  (Technik)
Leuchtengehäuse  : Polycarbonat
Leuchtenabdeckung  : Polycarbonat
  mit innenliegenden
  Prismen
Bestückung  : LED 6000-840
Schutzart  : IP 66
Zusätzliche Angaben : Möglichkeit der
  Tragschienenmontage
  mit serienmäßigen
  Befestigungsmitteln
Menge: 2,000 Stck

##### Abschnitt 01.02.09 SONSTIGE LEISTUNGEN

**01.02.09.0010 Teilnahme an Sachverständigenabnahme**
Teilnahme an der Sachverständigenabnahme
inkl. Bereitstellung der erforderlichen
Technischen Unterlagen. Ist aufgrund von
Mängeln eine Wiederholungsprüfung
erforderlich, gehen die hierfür
anfallenden Prüfkosten zu Lasten des
Auftragnehmers.
Menge: 1,000 psch

**01.02.09.0020 Bestands- und Revisionszeichnungen**
Bestands- und Revisionszeichnungen
die als "Besondere Leistung" nach VOB/ C
gelten und den letzgültigen Ausführungsstand
in räumlicher und funktioneller Hinsicht
darstellen.

Vor der Abnahme sind alle Revisionsunterlagen zu übergeben. Die Revisionsunterlagen sind in Papier und editierbaren Standarddateiformaten (dxf, dwg, docx, xlsx, pdf, jpg) zu übergeben.
Die Unterlagen müssen den Stand der tatsächlichen bautechnischen Umsetzung wiedergeben.

Ausführung gemäß Ordnerverzeichnis und ZTV :

Die Revisionsunterlagen umfassen:
0. Deckblatt
1. Unterlagenverzeichnis
2. Anlagenbeschreibung / Funktionsbeschreibung
3. Technische Berechnungen
- Spannungsfall, Selektivität, Kurzschlussfestigkeit, Lichtberechnung
- Einstellwerte der Betriebsmittel
4. Fachunternehmererklärung
5.Abnahme -/ Einweisungsprotokoll / Sachverständigenabnahme
6. Brandschutz / Schadstoffe
- Brandschutzkonzept
- Übereinstimmungserklärung
7. Störung und deren Beseitigung
8. Technische Unterlagen der Hersteller
- Stückliste
- Montageanleitungen
- Produktdatenblätter
9. Funktionsschemata, Schaltpläne, Stromlaufpläne
10. Revisionspläne
11. Prüfprotokolle, Messberichte
12. Energieeffizienzklasse / Umwelt
- Nachweis der Energieeffizienzklasse
13. Programmcode in digitaler Form (für z.B. KNX- Steuerung BMA- und EMA- Anlagen Sicherheitsbeleuchtung usw.)
14. Wartungsanforderungen und -intervalle
Menge: 1,000 psch

##### Abschnitt 01.02.10 STUNDENLOHNARBEITEN

*Hinweis: Allgemeines*
Allgemeines

Dieser Abschnitt umfasst die Ausführung besonderer Arbeiten (Stundenlohnarbeiten).
Die Arbeiten bedürfen der ausdrücklichen Genehmigung der Bauleitung/ des Ingenieurbüros und sind arbeitstäglich einzureichen.

Der AN darf für Stundenlohnarbeiten keine
höher qualifizierten Arbeitskräfte in Rechnung stellen, als dies für die Art der Arbeit erforderlich ist.

**01.02.10.0010 Montagehelfer**
Montagehelfer
für zusätzliche Vertragsarbeiten.
Menge: 24,000 Std.

**01.02.10.0020 Monteur**
Monteur
für zusätzliche Vertragsarbeiten.
Menge: 24,000 Std.

#### Bereich 01.03 INFORMATIONSTECHNISCHE ANLAGEN

##### Abschnitt 01.03.01 INSTALLATION DATENNETZE

*Hinweis: Vorbedingungen*
Vorbedingungen
==============

Es dürfen nur Kabel und Leitungen in halogenfreier Ausführung verwendet werden!

Sämtliche Kabel sind gemäß Verlegungsart, in Teillängen einschl. Klein- und Befestigungs- material wie Schrauben, Nägel, Dübel, Schellen und Registerschienen usw. anzubieten und zu verlegen.

Es dürfen nur Kabel und Leitungen in halogenfreier Ausführung verwendet werden!

**01.03.01.0010 KAT6 2xRJ45 Anschlussdose, Aufbau**
2xRJ-45 KAT6 Anschlussdose, Aufbau

als 2 x 8-polige  RJ-45 Armatur mit 2 Stck
Keystone Modulen mit schrägem Auslass
mit getrennter, zum Einbau isolierter
Masse. Mit staubgeschütztem Beschriftungsfeld,
Staubschutz für nicht belegte RJ-45-Anschlüsse.
Eine 500 MHz - Zertifizierung aller Anschlusspaare ist nachzuweisen.

Die Anschlussarmatur muss gemäß EIA/TIA 568
die Forderungen auf Nahnebensprechen, Wellenwiderstand und Rückflussdämpfung nach Kategorie 6 übertreffen.

Position versteht sich inkl. liefern, anschließen, beschriften und betriebsbereit
rangieren.
Menge: 2,000 Stck

**01.03.01.0020 RJ-45 Patchkabel, farbig**
RJ-45 Patchkabel, farbig

als Verbindungskabel mit voll verschweißten RJ-45
Datensteckern, Knickschutz, voll geschirmt, besser
Kategorie 7, mit selbstreinigenden Kontakten, 360°
Kabelauflage, gecrimpt mit max. 0,8 cm konstant
parallele, adernkonzentrisch aufgelegt.
Die Kabel sowie die Stecker sind in den Farben rot,
grün und blau farblich für die verschiedenen
Übertragungsdienste zu trennen.

Länge = 50cm.

Inkl. liefern mit betriebsbereit montierten Steckern.
Menge: 4,000 Stck

**01.03.01.0030 CAT7 Duplex-Datenkabel, RRK**
CAT7 Duplex-Datenkabel S/STP halogenfrei

zur Verlegung im Tettiärbereich, Aufbau:

* 2 verbundenen Kabel, bestehend aus
* 2 verseilte Doppeladern, Durchmesser 1,0 mm
* Je eine Abschirmung pro Doppelader (Metallfolie)
* Gesamtverseilung 4 Paare zur Seele
* Gemeinsame Abschirmung (CU-Geflecht verzinnt)

Kabeltyp z.B. : KS-02YSCH
Dimension  : 2x(4x2AWG 23/1) PiMF-100Ohm

Wellenwiderstand
bei 100 MHz  : 100 +-5 Ohm

Leitungsdämpfung
bei 100 MHz  : < 18 dB/100m

Lieferung und betriebsfertige Verlegung auf
Kabelrinnen (Kabelwannen, Kabelpritschen,
Gitterrinnen etc.) in Unterflurkanäle,
Leitungsführungskanälen oder in Installationsrohre einziehen.
Das Kabel ist bei waagerechten Kabelpritschen
im Abstand von 3,00 m, bei geneigten Kabelpritschen bzw. in Bögen alle 0,6 m mit Kunststoffbandschellen an der Kabelbahn zu befestigen.
Menge: 100,000 m

**01.03.01.0040 Messung 8-Draht-Segment KAT 6**
Messung eines 8-Draht-Segmentes bis 200 MHz

mit einem Time-Domain-Reflektometer zur Darstellung der
Leitungsverluste und der Übersprechdämpfung über den
gesamten Streckenverlauf einer sternförmig verlegten
Leitung vom Patchfeld bis zur Anschlussdose, mit
Protokoll in 3-facher Ausfertigung.

Anforderung:  Kategorie 6

Die Ergebnisse sind auf Datenträger (.doc-Format MS)
dem Betreiber mit Unterschrift zu überreichen und der
Dokumentation beizuheften.
Menge: 4,000 Stck

USt %: 19,00
